# CENTRO EDUCACIÓN ESPECIAL EN P.P. COVARESA_ VALLADOLID

- Formato: FIEBDC-3/2002
- Programa: Menfis 7.0.44
- Fecha: 17/12/2009
- Fecha de los precios: 31/01/2000
- Divisa: EUR
- Costes indirectos: 3 %
- Gastos generales: 13 %
- Beneficio industrial: 6 %
- IVA: 16 %
Importe: 56659.81

## SS3 SEÑALIZACION Y BALIZAMIENTO (22/12/1998)
Importe: 1044.75

**E26FJ010** ud SEÑAL POLIESTILRENO 210x297 mm.NO FOTOL.
12.000 ud × 5.98 (6.16 con costes indirectos) = 73.92
Señalización de equipos contra incendios no fotoluminiscente, de riesgo diverso, advertencia de peligro, prohibición, evacuación y salvamento, en poliestireno de 1,5 mm, de dimensiones 210x297 mm. Medida la unidad instalada.

| Código | Ud | Descripción | Rendimiento | Precio | Importe |
|---|---|---|---|---|---|
| O01OA060 | h | Peón especializado (mano de obra) | 0.210 | 15.2 | 3.19 |
| P23FK030 | ud | Señal poliprop. 210x297mm.no fotol. (material; 01/03/2006) | 1.000 | 2.79 | 2.79 |
|  |  | Total |  |  | 5.98 |

Claves: equipo, evacuación, incendio, señalización, dimensión, poliestireno

**E28ES030** ud SEÑAL CIRCULAR I/SOPORTE
2.000 ud × 26.25 (27.04 con costes indirectos) = 54.08
Señal de seguridad circular de D=60 cm., normalizada, con soporte metálico de acero galvanizado de 80x40x2 mm. y 2 m. de altura, amortizable en cinco usos, i/p.p. de apertura de pozo, hormigonado H-100/40, colocación y desmontaje. s/ R.D. 485/97.

| Código | Ud | Descripción | Rendimiento | Precio | Importe |
|---|---|---|---|---|---|
| O01OA070 | h | Peón ordinario (mano de obra) | 0.168 | 14.8 | 2.49 |
| P31SV030 | ud | Señal circul. D=60 cm.reflex.EG (material) | 0.200 | 85.94 | 17.19 |
| P31SV050 | ud | Poste galvanizado 80x40x2 de 2 m (material) | 0.200 | 15.88 | 3.18 |
| A03H060 | m3 | HORMIGÓN H-100 kg/cm2 Tmáx.40 | 0.064 | 53.04 | 3.39 |
|  |  | Total |  |  | 26.25 |

**E28ES010** ud SEÑAL TRIANGULAR I/SOPORTE
1.000 ud × 17.97 (18.51 con costes indirectos) = 18.51
Señal de seguridad triangular de L=70 cm., normalizada, con trípode tubular, amortizable en cinco usos, i/colocación y desmontaje. s/ R.D. 485/97.

| Código | Ud | Descripción | Rendimiento | Precio | Importe |
|---|---|---|---|---|---|
| O01OA050 | h | Ayudante (mano de obra; 28/06/2002) | 0.126 | 15.8 | 1.99 |
| P31SV010 | ud | Señal triang. L=70 cm.reflex. EG (material) | 0.200 | 48 | 9.60 |
| P31SV060 | ud | Trípode tubular para señal (material) | 0.200 | 31.89 | 6.38 |
|  |  | Total |  |  | 17.97 |

**E35PCB190** ud VALLA EXTENSIBLE REFLECTANTE (20/04/1998)
40.000 ud × 13.76 (14.17 con costes indirectos) = 566.80
Valla extensible reflectante hasta 3 m. en colores rojo y blanco, amortizable en 5 usos, incluso colocación y desmontaje.

| Código | Ud | Descripción | Rendimiento | Precio | Importe |
|---|---|---|---|---|---|
| O01OA070 | h | Peón ordinario | 0.084 | 14.8 | 1.24 |
| P35CB060 | ud | Valla extensible reflec. 3 m (material; 22/12/1998) | 0.200 | 62.61 | 12.52 |
|  |  | Total |  |  | 13.76 |

**E35ES080** ud PLACA SEÑALIZACIÓN-INFORMACI (20/04/1998)
35.000 ud × 2.96 (3.05 con costes indirectos) = 106.75
Placa señalización-información en PVC serigrafiado de 50x30 cm., fijada mecanicamente, amortizable en 3 usos, incluso colocación y desmontaje.

| Código | Ud | Descripción | Rendimiento | Precio | Importe |
|---|---|---|---|---|---|
| O01OA070 | h | Peón ordinario | 0.126 | 14.8 | 1.86 |
| P35SV120 | ud | Placa informativa PVC 50x30 (material; 22/12/1998) | 0.333 | 3.3 | 1.10 |
|  |  | Total |  |  | 2.96 |

| Medición | Uds. | Parcial |
|---|---|---|
|  | 35 | 35.00 |
| señalización riesgo |  |  |
| Total |  | 35.00 |

**E35EB010** m CINTA DE BALIZAMIENTO BICOLO (20/04/1998)
300.000 m × 0.66 (0.68 con costes indirectos) = 204.00
Cinta de balizamiento bicolor rojo/blanco de material plástico, incluso colocación y desmontaje.

| Código | Ud | Descripción | Rendimiento | Precio | Importe |
|---|---|---|---|---|---|
| O01OA070 | h | Peón ordinario | 0.042 | 14.8 | 0.62 |
| P35SB010 | m | Cinta balizamiento bicolor 8 (material; 09/07/1997) | 1.100 | 0.04 | 0.04 |
|  |  | Total |  |  | 0.66 |

**E28ES040** ud SEÑAL STOP D=60cm. I/SOPORTE
1.000 ud × 20.09 (20.69 con costes indirectos) = 20.69
Señal de stop, tipo octogonal de D=60 cm., normalizada, con soporte de acero galvanizado de 80x40x2 mm. y 2 m. de altura, amortizable en cinco usos, i/p.p. de apertura de pozo, hormigonado H-100/40, colocación y desmontaje. s/ R.D. 485/97.

| Código | Ud | Descripción | Rendimiento | Precio | Importe |
|---|---|---|---|---|---|
| O01OA070 | h | Peón ordinario | 0.168 | 14.8 | 2.49 |
| P31SV040 | ud | Señal stop D=60 cm.oct.reflex.EG (material) | 0.200 | 55.14 | 11.03 |
| P31SV050 | ud | Poste galvanizado 80x40x2 de 2 m | 0.200 | 15.88 | 3.18 |
| A03H060 | m3 | HORMIGÓN H-100 kg/cm2 Tmáx.40 | 0.064 | 53.04 | 3.39 |
|  |  | Total |  |  | 20.09 |

## SS1 PROTECCIONES COLECTIVAS (22/12/1998)
Importe: 21528.24

**E28PCB161** ud VALLADO ENREJADOS GALVAN.
1.000 ud × 6385.01 (6576.56 con costes indirectos) = 6576.56
Montaje, estancia durante toda la obra y desmontaje de vallado realizado con paneles prefabricados de 3.50x2,00 m. de altura, enrejados de 80x150 mm. y D=8 mm. de espesor, soldado a tubos de D=40 mm. y 1,50 mm. de espesor, todo ello galvanizado en caliente, sobre soporte de hormigón prefabricado separados cada 3,50 m., incluso accesorios de fijación, p.p. de portón de acceso de vehículos y de puerta de acceso de peatones, s/ R.D. 486/97 y detalle de planos.

| Código | Ud | Descripción | Rendimiento | Precio | Importe |
|---|---|---|---|---|---|
| O01OA070 | h | Peón ordinario | 10.069 | 14.8 | 149.02 |
| P31CB91 | ud | Implantación vallado enrejado móvil (material) | 1.000 | 6235.99 | 6235.99 |
|  |  | Total |  |  | 6385.01 |

**E28PCA010** ud TAPA PROVISIONAL ARQUETA 38X38
20.000 ud × 3.32 (3.42 con costes indirectos) = 68.40
Tapa provisional para arquetas de 38x38 cm., huecos de forjado o asimilables, formada mediante tablones de madera de 20x5 cms. armados mediante clavazón, incluso colocación (amortizable en dos usos).

| Código | Ud | Descripción | Rendimiento | Precio | Importe |
|---|---|---|---|---|---|
| O01OA070 | h | Peón ordinario | 0.042 | 14.8 | 0.62 |
| P31CA010 | ud | Tapa provisional arqueta 38x38 (material) | 0.500 | 4.89 | 2.45 |
| P01DW90 | ud | Pequeño material (material) | 1.000 | 0.25 | 0.25 |
|  |  | Total |  |  | 3.32 |

**E28PCA020** ud TAPA PROVISIONAL ARQUETA 51X51
12.000 ud × 4.02 (4.14 con costes indirectos) = 49.68
Tapa provisional para arquetas de 51x51 cm., huecos de forjado o asimilables, formada mediante tablones de madera de 20x5 cms. armados mediante clavazón, incluso colocación, (amortizable en dos usos).

| Código | Ud | Descripción | Rendimiento | Precio | Importe |
|---|---|---|---|---|---|
| O01OA070 | h | Peón ordinario | 0.042 | 14.8 | 0.62 |
| P31CA020 | ud | Tapa provisional arqueta 51x51 (material) | 0.500 | 6.3 | 3.15 |
| P01DW90 | ud | Pequeño material | 1.000 | 0.25 | 0.25 |
|  |  | Total |  |  | 4.02 |

**E28PCA030** ud TAPA PROVISIONAL ARQUETA 63X63
16.000 ud × 6.14 (6.32 con costes indirectos) = 101.12
Tapa provisional para arquetas de 63x63 cm., huecos de forjado o asimilables, formada mediante tablones de madera de 20x5 cms. armados mediante clavazón, incluso colocación, (amortizable en dos usos).

| Código | Ud | Descripción | Rendimiento | Precio | Importe |
|---|---|---|---|---|---|
| O01OA070 | h | Peón ordinario | 0.084 | 14.8 | 1.24 |
| P31CA030 | ud | Tapa provisional arqueta 63x63 (material) | 0.500 | 9.29 | 4.65 |
| P01DW90 | ud | Pequeño material | 1.000 | 0.25 | 0.25 |
|  |  | Total |  |  | 6.14 |

**E28PB020** m BARANDILLA CONIX Y TUBOS
80.000 m × 3.82 (3.93 con costes indirectos) = 314.40
Barandilla de protección de perímetros de forjados, compuesta por guardacuerpos metálico cada 2,5 m. (amortizable en 8 usos), fijado al forjado mediante conos de goma embutidos durante el hormigonado, pasamanos y travesaño intermedio formado por tubo 50 mm. (amortizable en 10 usos), pintado en amarillo y negro, y rodapié de 15x5 cm. (amortizable en 3 usos), incluso colocación y desmontaje. s/ R.D. 486/97.

| Código | Ud | Descripción | Rendimiento | Precio | Importe |
|---|---|---|---|---|---|
| O01OA030 | h | Oficial primera (mano de obra) | 0.084 | 16.8 | 1.41 |
| O01OA070 | h | Peón ordinario | 0.084 | 14.8 | 1.24 |
| P31CB020 | ud | Guardacuerpos metálico (material) | 0.065 | 5.3 | 0.34 |
| P35CB210 | m | Pasamanos tubo D=50 mm. (material; 22/12/1998) | 0.240 | 2.47 | 0.59 |
| P31CB040 | m3 | Tabla madera pino 15x5 cm. (material) | 0.003 | 53.01 | 0.16 |
| P31CB21 | ud | Conos de goma p/embutir forjado (material) | 0.065 | 1.19 | 0.08 |
|  |  | Total |  |  | 3.82 |

| Medición | Uds. | Largo | Parcial |
|---|---|---|---|
| huecos | 1 | 80.00 | 80.00 |
| Total |  |  | 80.00 |

**E28PB105** m BARANDILLA PROTECCIÓN HUECOS VERTICALES
87.680 m × 3.82 (3.93 con costes indirectos) = 344.58
Barandilla protección de 1 m. de altura en aberturas verticales de puertas de ascensor y balcones, formada por módulo prefabricado con tubo de acero D=50 mm. con pasamanos y travesaño intermedio con verticales cada metro (amortizable en 10 usos) y rodapié de madera de pino de 15x5cm. incluso montaje y desmontaje. s/R.D. 486/97.

| Código | Ud | Descripción | Rendimiento | Precio | Importe |
|---|---|---|---|---|---|
| O01OA070 | h | Peón ordinario | 0.168 | 14.8 | 2.49 |
| P35CB210 | m | Pasamanos tubo D=50 mm. | 0.520 | 2.47 | 1.28 |
| P31CB040 | m3 | Tabla madera pino 15x5 cm. | 0.001 | 53.01 | 0.05 |
|  |  | Total |  |  | 3.82 |

Claves: módulo, ascensor, balcón, amortización, barandilla, pasamano, protección, prefabricado, montaje, tubo, vertical, travesaño, rodapié, madero, acero, pino, puerta, desmontable, hueco

| Medición | Uds. | Largo | Parcial |
|---|---|---|---|
|  | 4 | 1.88 | 7.52 |
|  | 4 | 1.88 | 7.52 |
|  | 4 | 1.76 | 7.04 |
|  | 4 | 1.76 | 7.04 |
|  | 3 | 4.74 | 14.22 |
|  | 3 | 4.74 | 14.22 |
|  | 3 | 5.02 | 15.06 |
|  | 3 | 5.02 | 15.06 |
| Total |  |  | 87.68 |

**E28PH050** m2 PROTECCIÓN HUECO HORZ. C/MALLAZO
13.240 m2 × 6.07 (6.25 con costes indirectos) = 82.75
Cubrición de hueco horizontal con mallazo electrosoldado de 15x15 cm. D=4 mm., para protección fijado con conectores al zuncho del hueco y pasante sobre las tabicas y empotrado un metro a cada lado en la capa de compresión por cada lado, incluso cinta de señalización a 0,90 m. de altura fijada con pies derechos. (amortizable en un solo uso). s/R.D. 486/97.

| Código | Ud | Descripción | Rendimiento | Precio | Importe |
|---|---|---|---|---|---|
| O01OA030 | h | Oficial primera | 0.067 | 16.8 | 1.13 |
| O01OA060 | h | Peón especializado | 0.067 | 15.2 | 1.02 |
| P31CR150 | m2 | Mallazo 15x15x5-1.938 kg/m2. (material) | 4.000 | 0.85 | 3.40 |
| P35SB010 | m | Cinta balizamiento bicolor 8 | 0.428 | 0.04 | 0.02 |
| P31SV050 | ud | Poste galvanizado 80x40x2 de 2 m | 0.016 | 15.88 | 0.25 |
| P01DW90 | ud | Pequeño material | 1.000 | 0.25 | 0.25 |
|  |  | Total |  |  | 6.07 |

Claves: protección, pasante, cinta, amortización, señalización, fijación, tabica, pie, horizontal, zuncho, conexión, electrosoldadura, mallazo, cubrición, compresión, hueco, capa, empotrable

| Medición | Uds. | Largo | Ancho | Parcial |
|---|---|---|---|---|
| ascensor | 4 | 1.88 | 1.76 | 13.24 |
| Total |  |  |  | 13.24 |

**E28PH110** m2 PROTECC. HORIZ. CUAJADO TABLONES
60.000 m2 × 8.76 (9.02 con costes indirectos) = 541.20
Protección horizontal de huecos con cuajado de tablones de madera de pino de 20x7 cm. unidos a clavazón, incluso instalación y desmontaje. ( amortizable en 10 usos). s/ R.D. 486/97.

| Código | Ud | Descripción | Rendimiento | Precio | Importe |
|---|---|---|---|---|---|
| O01OB010 | h | Oficial 1ª encofrador (mano de obra) | 0.210 | 16.8 | 3.53 |
| O01OB020 | h | Ayudante encofrador (mano de obra) | 0.210 | 15.8 | 3.32 |
| P31CB030 | m3 | Tablón madera pino 20x7 cm. (material) | 0.010 | 183.54 | 1.84 |
| P31CB200 | kg | Puntas planas acero 20x100 (material) | 0.100 | 0.69 | 0.07 |
|  |  | Total |  |  | 8.76 |

**E35PCB100** m BARANDILLA DE PROTECCIÓN ANDAMIOS (22/04/1998)
560.000 m × 3.98 (4.1 con costes indirectos) = 2296.00
Barandilla de protección de perímetros de andamios tubulares, compuesta por pasamanos y travesaño intermedio formado por tubo 50 mm, y rodapié de madera de pino de 15x5 cm., incluso colocación y desmontaje. Ordenanza General de Seguridad e Higiene del 9-3-71 Art. 20.

| Código | Ud | Descripción | Rendimiento | Precio | Importe |
|---|---|---|---|---|---|
| O01OA030 | h | Oficial primera | 0.105 | 16.8 | 1.76 |
| O01OA070 | h | Peón ordinario | 0.105 | 14.8 | 1.55 |
| P35CB210 | m | Pasamanos tubo D=50 mm. | 0.120 | 2.47 | 0.30 |
| P31CB040 | m3 | Tabla madera pino 15x5 cm. | 0.003 | 53.01 | 0.16 |
| P35CB220 | ud | Brida soporte para barandill (material; 22/12/1998) | 0.150 | 1.4 | 0.21 |
|  |  | Total |  |  | 3.98 |

**E35PCR060** m2 PROTECCIÓN VERTICAL DE ANDAMIO (22/12/1998)
5050.320 m2 × 0.91 (0.94 con costes indirectos) = 4747.30
Protección vertical de andamiada con malla tupida de tejido plástico, amortizable en dos usos, i/p.p. de cuerdas de sujeción, colocación y desmontaje. Ordenanza General de Seguridad e Higiene del 9-3-71 Art. 21 a 23.
A todos los efectos el andamio europeo, necesario para la ejecución de los trabajos de fachada, cubierta, etc, será considerado como un medio auxiliar de la obra, por lo tanto no procede su valoración como medida de protección colectiva.

| Código | Ud | Descripción | Rendimiento | Precio | Importe |
|---|---|---|---|---|---|
| O01OA070 | h | Peón ordinario | 0.042 | 14.8 | 0.62 |
| P35CR020 | m2 | Malla tupida tejido sintétic (material; 22/12/1998) | 0.500 | 0.58 | 0.29 |
|  |  | Total |  |  | 0.91 |

| Medición | Uds. | Largo | Alto | Parcial |
|---|---|---|---|---|
|  | 2 | 6.28 | 5.35 | 67.20 |
|  | 2 | 7.24 | 5.35 | 77.47 |
|  | 1 | 16.40 | 5.35 | 87.74 |
|  | 2 | 38.69 | 12.35 | 955.64 |
|  | 2 | 17.80 | 12.35 | 439.66 |
|  | 2 | 16.41 | 12.35 | 405.33 |
|  | 2 | 16.21 | 12.35 | 400.39 |
|  | 1 | 16.71 | 8.35 | 139.53 |
|  | 1 | 4.06 | 8.35 | 33.90 |
|  | 1 | 7.20 | 8.35 | 60.12 |
|  | 1 | 3.95 | 8.35 | 32.98 |
|  | 1 | 70.84 | 8.35 | 591.51 |
|  | 1 | 20.90 | 8.35 | 174.52 |
|  | 1 | 71.75 | 8.35 | 599.11 |
|  | 1 | 36.99 | 8.35 | 308.87 |
|  | 1 | 16.40 | 8.35 | 136.94 |
|  | 1 | 36.39 | 8.35 | 303.86 |
|  | 1 | 6.60 | 8.35 | 55.11 |
|  | 1 | 21.61 | 8.35 | 180.44 |
| Total |  |  |  | 5050.32 |

**E28PCM040** m ANDAMIO PROTECCIÓN PEATONAL 1,5M
16.000 m × 12.28 (12.65 con costes indirectos) = 202.40
Marquesina de acceso a obra formada por andamio de protección para pasos peatonales formado por pórticos de 1,5 m. de ancho y 4 m. de altura, arriostrados cada 2,5 m., con plataforma y plinto de madera, i/montaje y desmontaje. s/ R.D. 486/97.

| Código | Ud | Descripción | Rendimiento | Precio | Importe |
|---|---|---|---|---|---|
| O01OA030 | h | Oficial primera | 0.294 | 16.8 | 4.94 |
| O01OA070 | h | Peón ordinario | 0.294 | 14.8 | 4.35 |
| P31CM030 | ud | Pórtico andamio 1,50 m. (material) | 0.040 | 15.7 | 0.63 |
| P31CM040 | ud | Cruceta para andamio 3 m. (material) | 0.160 | 5.91 | 0.95 |
| P31CM050 | ud | Base regulable para pórtico 400 mm. (material) | 0.080 | 7.05 | 0.56 |
| P31CM060 | ud | Longitudinal para andamio (material) | 0.080 | 5.55 | 0.44 |
| P31CB035 | m3 | Tabloncillo madera pino 20x5 cm. (material) | 0.005 | 81.12 | 0.41 |
|  |  | Total |  |  | 12.28 |

| Medición | Uds. | Largo | Parcial |
|---|---|---|---|
| accesos a obra | 4 | 4.00 | 16.00 |
| Total |  |  | 16.00 |

**E28PM71** ud PLATAFORMA VOLADA DESCARGA
2.000 ud × 135.66 (139.73 con costes indirectos) = 279.46
Suministro e instalación para toda la obra de plataforma metálica portátil con trampilla basculante para descarga de materiales en planta con barandillas y compuertas de seguridad de 1,80x1,56 m. de chapa lagrimada, apilable y plegable, fijada al forjado mediante anclajes y puntales metálicos telescópicos (amortizable en 10 usos), instalada i/desmontaje. s/ R.D. 486/97.

| Código | Ud | Descripción | Rendimiento | Precio | Importe |
|---|---|---|---|---|---|
| O01OA030 | h | Oficial primera | 0.420 | 16.8 | 7.06 |
| O01OA050 | h | Ayudante | 0.420 | 15.8 | 6.64 |
| P31CB010 | ud | Puntal metálico telescópico 3 m. (material) | 0.300 | 5.52 | 1.66 |
| P31CM91 | ud | Plataforma volada metálica c/tra (material) | 0.300 | 400.99 | 120.30 |
|  |  | Total |  |  | 135.66 |

**E28PR050** m MALLA POLIETILENO DE SEGURIDAD
100.000 m × 1.45 (1.49 con costes indirectos) = 149.00
Malla de polietileno alta densidad con tratamiento antiultravioleta, color naranja de 1 m. de altura, tipo stopper, i/colocación y desmontaje, amortizable en tres usos. s/ R.D. 486/97.

| Código | Ud | Descripción | Rendimiento | Precio | Importe |
|---|---|---|---|---|---|
| O01OA070 | h | Peón ordinario | 0.084 | 14.8 | 1.24 |
| P31CR010 | m | Malla plástica stopper 1,00 m. (material) | 0.333 | 0.63 | 0.21 |
|  |  | Total |  |  | 1.45 |

**E28PE020** ud TOMA DE TIERRA R80 Oh;R=100 Oh.m
4.000 ud × 87.87 (90.51 con costes indirectos) = 362.04
Toma de tierra para una resistencia de tierra R</=80 Ohmios y una resistividad R=100 Oh.m. formada por arqueta de ladrillo macizo de 38x38x30 cm., tapa de hormigón armado, tubo de PVC de D=75 mm., electrodo de acero cobrizado 14,3 mm. y 100 cm., de profundidad hincado en el terreno, línea de t.t. de cobre desnudo de 35 mm2., con abrazadera a la pica, instalado. MI BT 039.

| Código | Ud | Descripción | Rendimiento | Precio | Importe |
|---|---|---|---|---|---|
| O01OA030 | h | Oficial primera | 1.259 | 16.8 | 21.15 |
| O01OA050 | h | Ayudante | 0.629 | 15.8 | 9.94 |
| O01OA070 | h | Peón ordinario | 0.420 | 14.8 | 6.22 |
| O01OB200 | h | Oficial 1ª electricista (mano de obra) | 0.629 | 16.8 | 10.57 |
| O01OB210 | h | Oficial 2ª electricista (mano de obra) | 0.629 | 16.2 | 10.19 |
| P01LT020 | mu | Ladrillo perfora. tosco 25x12x7 (material) | 0.045 | 49.28 | 2.22 |
| A02A080 | m3 | MORTERO CEMENTO 1/6 M-40 | 0.020 | 45.4 | 0.91 |
| A02A050 | m3 | MORTERO CEMENTO 1/3 M-160 | 0.015 | 59.49 | 0.89 |
| P02EAT020 | ud | Tapa cuadrada HA e=6cm 50x50cm (material) | 1.000 | 10.58 | 10.58 |
| P17VP040 | ud | Codo M-H PVC evacuación j.peg. 75 mm. (material) | 0.500 | 1.24 | 0.62 |
| P31CE040 | m | Pica cobre p/toma tierra 14,3 (material) | 1.000 | 4.59 | 4.59 |
| P31CE020 | m | Cable cobre desnudo D=35 mm. (material) | 3.000 | 1.08 | 3.24 |
| P31CE050 | ud | Grapa para pica (material) | 1.000 | 2.13 | 2.13 |
| P15EC020 | ud | Puente de prueba (material; 01/03/2006) | 1.000 | 4.62 | 4.62 |
|  |  | Total |  |  | 87.87 |

Claves: abrazadera, macizo, acero, tubo, electrodo, pica, toma, resistencia, PVC, tierra, tapa, ladrillo, arqueta, armadura, desnudo, cobre, hinca, terreno, línea, hormigón

**E28PE180** ud CUADRO DE OBRA 63 A. MODELO 5
5.000 ud × 731.66 (753.61 con costes indirectos) = 3768.05
Cuadro de obra trifasico 63 A, compuesto por armario metálico con revestimiento de poliester de 600x500 cm. con salida lateral por toma de corriente y salida interior por bornes fijos, soportes, manecilla de sujecion y/o anillos de elevacion, con cerradura, MT General de 4x63 A., 3 diferenciales de 2x25 A. 30 mA, 4x40 A. 30 mA y 4x40 A. 30 mA, respectivamente, 6 MT por base, dos de 2x16 A., dos de 4x32 A. y dos de 4x32 A., incluyendo cableado, rotulos de identificacion, 6 bases de salida y p.p. de conexion a tierra, instalado (amortizable en 4 obras) s/ITC-BT-33 del REBT, RD 842/2002 de 02/08/2002 y UNE-EN 60439-4.

| Código | Ud | Descripción | Rendimiento | Precio | Importe |
|---|---|---|---|---|---|
| P31CE210 | ud | Cuadro de obra 63 A. Modelo 5 (material) | 0.250 | 2926.64 | 731.66 |
|  |  | Total |  |  | 731.66 |

Claves: conexión, cerrajería, diferencial, base, elevación, rótulo, soporte, tierra, amortización, cableado, compuesto, cuadro, anillo, trifásico, armario, metal, revestimiento, poliéster, salida, lateral, toma, interior, sujeción, modelo

**E28PE010** ud LÁMPARA PORTATIL MANO
10.000 ud × 18.55 (19.11 con costes indirectos) = 191.10
Lámpara portátil de mano, con cesto protector y mango aislante, (amortizable en 3 usos). s/R.D. 486/97 y R.D. 614/2001.

| Código | Ud | Descripción | Rendimiento | Precio | Importe |
|---|---|---|---|---|---|
| P31CE010 | ud | Lámpara portátil mano (material) | 0.333 | 55.7 | 18.55 |
|  |  | Total |  |  | 18.55 |

Claves: lámpara, portátil, mano, mango, aislante, amortización, protección

**E18GLB020** ud BLQ.AUT.EMERG.90 Lúm.LEGRAND IP65
22.000 ud × 64.17 (66.1 con costes indirectos) = 1454.20
Luminaria de emergencia autónoma Legrand tipo B65, IP65 de 90 lúm., con lámpara fluorescente, fabricada según normas EN 60598-2-22, UNE 20392-93, autonomía superior a 1 hora. Con certificado de ensayo (LCOE) y marca N de producto certificado, para instalación saliente o empotrable sin accesorios, enchufable con zócalo conector. Cumple con las Directivas de compatibilidad electromagnéticas y baja tensión, de obligado cumplimiento. Alimentación 230 V. 50/60 Hz. Acumuladores estancos Ni-Cd, alta temperatura, materiales resistentes al calor y al fuego. Puesta en marcha por telemando, con bornes protegidas contra conexión accidental a 230 V. Instalado incluyendo replanteo, accesorios de anclaje y conexionado.

| Código | Ud | Descripción | Rendimiento | Precio | Importe |
|---|---|---|---|---|---|
| O01OB200 | h | Oficial 1ª electricista | 0.304 | 16.8 | 5.11 |
| P16ELB060 | ud | Emerg.Legrand B65 90 lm. 1 h. IP65 (material) | 1.000 | 58.73 | 58.73 |
| P01DW090 | ud | Pequeño material (material) | 1.000 | 0.33 | 0.33 |
|  |  | Total |  |  | 64.17 |

Claves: ensayo, luminaria, conexión, zócalo, enchufe, accesorio, tensión, producción, obligar, hora, norma, fabricación, fluorescencia, lámpara, autónomo, empotrable, resistencia, automático, anclaje, replanteo, protección, mando, magnético, calor, Legrand, material, temperatura, alto, estanco, acumulador, alimentar, fuego, emergencia

## SS4 PROTECCIONES INDIVIDUALES (22/12/1998)
Importe: 4317.01

**E28RA010** ud CASCO DE SEGURIDAD
68.000 ud × 2.2 (2.27 con costes indirectos) = 154.36
Casco de seguridad con arnés de adaptación. Certificado CE. s/R.D. 773/97 y R.D. 1407/92.

| Código | Ud | Descripción | Rendimiento | Precio | Importe |
|---|---|---|---|---|---|
| P31IA010 | ud | Casco seguridad (material) | 1.000 | 2.2 | 2.20 |
|  |  | Total |  |  | 2.2 |

Claves: seguridad, adaptar, círculo, casco

**E28RA030** ud CASCO SEGURIDAD DIELÉCTRICO
15.000 ud × 3 (3.09 con costes indirectos) = 46.35
Casco de seguridad dieléctrico con pantalla para protección de descargas eléctricas, (amortizable en 5 usos). Certificado CE. s/R.D. 773/97 y R.D. 1407/92.

| Código | Ud | Descripción | Rendimiento | Precio | Importe |
|---|---|---|---|---|---|
| P31IA030 | ud | Casco seg. dieléctr. c. pantalla (material) | 0.200 | 14.99 | 3.00 |
|  |  | Total |  |  | 3 |

Claves: descarga, casco, amortización, dieléctrico, pantalla, círculo, protección, seguridad, eléctrico

**E28RA070** ud GAFAS CONTRA IMPACTOS
34.000 ud × 2.91 (3 con costes indirectos) = 102.00
Gafas protectoras contra impactos, incoloras, (amortizables en 3 usos). Certificado CE. s/R.D. 773/97 y R.D. 1407/92.

| Código | Ud | Descripción | Rendimiento | Precio | Importe |
|---|---|---|---|---|---|
| P31IA120 | ud | Gafas protectoras (material) | 0.333 | 8.73 | 2.91 |
|  |  | Total |  |  | 2.91 |

Claves: impacto, gafa, protección, amortización, incoloro, círculo

**E28RA090** ud GAFAS ANTIPOLVO
68.000 ud × 1 (1.03 con costes indirectos) = 70.04
Gafas antipolvo antiempañables, panorámicas, (amortizables en 3 usos). Certificado CE. s/R.D. 773/97 y R.D. 1407/92.

| Código | Ud | Descripción | Rendimiento | Precio | Importe |
|---|---|---|---|---|---|
| P31IA140 | ud | Gafas antipolvo (material) | 0.333 | 3 | 1.00 |
|  |  | Total |  |  | 1 |

Claves: polvo, amortización, círculo, gafa

**E28RA060** ud PANTALLA CONTRA PARTÍCULAS
12.000 ud × 0.98 (1.01 con costes indirectos) = 12.12
Pantalla para protección contra partículas, con sujeción en cabeza, (amortizable en 5 usos). Certificado CE. s/R.D. 773/97 y R.D. 1407/92.

| Código | Ud | Descripción | Rendimiento | Precio | Importe |
|---|---|---|---|---|---|
| P31IA110 | ud | Pantalla protección c.partículas (material) | 0.200 | 4.92 | 0.98 |
|  |  | Total |  |  | 0.98 |

Claves: sujeción, círculo, cabeza, protección, pantalla, partícula, amortización

**E28RA055** ud PANTALLA SOLDADURA OXIACETILÉNICA
12.000 ud × 1.57 (1.62 con costes indirectos) = 19.44
Pantalla de seguridad para soldadura oxiacetilénica, abatible con fijación en cabeza, (amortizable en 5 usos). Certificado CE. s/R.D. 773/97 y R.D. 1407/92.

| Código | Ud | Descripción | Rendimiento | Precio | Importe |
|---|---|---|---|---|---|
| P31IA115 | ud | Pantalla soldar oxiacetilénica (material) | 0.200 | 7.84 | 1.57 |
|  |  | Total |  |  | 1.57 |

Claves: abatible, pantalla, fijación, soldadura, círculo, cabeza, seguridad, amortización

**E28RA100** ud SEMI MÁSCARA ANTIPOLVO 1 FILTRO
68.000 ud × 6.58 (6.78 con costes indirectos) = 461.04
Semi-mascarilla antipolvo un filtro, (amortizable en 3 usos). Certificado CE. s/R.D. 773/97 y R.D. 1407/92.

| Código | Ud | Descripción | Rendimiento | Precio | Importe |
|---|---|---|---|---|---|
| P31IA150 | ud | Semi-mascarilla 1 filtro (material) | 0.333 | 19.76 | 6.58 |
|  |  | Total |  |  | 6.58 |

Claves: círculo, máscara, polvo, amortización, filtro

**E28RA105** ud SEMI MASCAR. ANTIPOLVO 2 FILTROS
34.000 ud × 11.7 (12.05 con costes indirectos) = 409.70
Semi-mascarilla antipolvo doble filtro, (amortizable en 3 usos). Certificado CE. s/R.D. 773/97 y R.D. 1407/92.

| Código | Ud | Descripción | Rendimiento | Precio | Importe |
|---|---|---|---|---|---|
| P31IA155 | ud | Semi-mascarilla 2 filtros (material) | 0.333 | 35.15 | 11.70 |
|  |  | Total |  |  | 11.7 |

Claves: polvo, filtro, doble, amortización, círculo

**E28RA120** ud CASCOS PROTECTORES AUDITIVOS
34.000 ud × 3.27 (3.37 con costes indirectos) = 114.58
Protectores auditivos con arnés a la nuca, (amortizables en 3 usos). Certificado CE. s/R.D. 773/97 y R.D. 1407/92.

| Código | Ud | Descripción | Rendimiento | Precio | Importe |
|---|---|---|---|---|---|
| P31IA200 | ud | Cascos protectores auditivos (material) | 0.333 | 9.82 | 3.27 |
|  |  | Total |  |  | 3.27 |

Claves: círculo, casco, protección, amortización, oído

**E28RC140** ud MANDIL CUERO PARA SOLDADOR
12.000 ud × 3.97 (4.09 con costes indirectos) = 49.08
Mandil de cuero para soldador, (amortizable en 3 usos). Certificado CE. s/R.D. 773/97 y R.D. 1407/92.

| Código | Ud | Descripción | Rendimiento | Precio | Importe |
|---|---|---|---|---|---|
| P31IC130 | ud | Mandil cuero para soldador (material) | 0.333 | 11.91 | 3.97 |
|  |  | Total |  |  | 3.97 |

Claves: soldadura, mandil, círculo, cuero, amortización

**E28RSB040** ud CINTURÓN DE SUJECCIÓN Y RETENCIÓN (01/03/2006)
27.000 ud × 9.99 (10.29 con costes indirectos) = 277.83
Cinturón de sujeción con enganche dorsal, fabricado en algodón anti-sudoración con bandas de poliéster, hebillas ligeras de aluminio y argollas de acero inoxidable, amortizable en 4 obras. Certificado CE EN 358. s/R.D. 773/97 y R.D. 1407/92.

| Código | Ud | Descripción | Rendimiento | Precio | Importe |
|---|---|---|---|---|---|
| P31IS130 | ud | Cinturón de sujección y retención (material; 01/03/2006) | 0.250 | 39.96 | 9.99 |
|  |  | Total |  |  | 9.99 |

Claves: retención, banda, acero, sujeción, fabricación, amortización, poliéster, enganche, cinturón, aro, aluminio, inoxidable, círculo, ligero, algodón

**E28EV040** ud PAR DE MANGUITOS REFLECTANTES
5.000 ud × 5.12 (5.27 con costes indirectos) = 26.35
Par de manguitos reflectantes. Amortizables en 3 usos. Certificado CE. s/R.D. 773/97.

| Código | Ud | Descripción | Rendimiento | Precio | Importe |
|---|---|---|---|---|---|
| P31SS040 | ud | Par de manguitos reflectantes. (material) | 0.330 | 15.5 | 5.12 |
|  |  | Total |  |  | 5.12 |

Claves: manguito, par, reflejo, amortización, círculo

**E28RM020** ud PAR GUANTES DE LONA REFORZADOS (01/03/2006)
68.000 ud × 2.88 (2.97 con costes indirectos) = 201.96
Par guantes de lona reforzados. Certificado CE. s/R.D. 773/97 y R.D. 1407/92.

| Código | Ud | Descripción | Rendimiento | Precio | Importe |
|---|---|---|---|---|---|
| P31IM006 | ud | Par guantes lona reforzados (material; 01/03/2006) | 1.000 | 2.88 | 2.88 |
|  |  | Total |  |  | 2.88 |

Claves: lona, círculo, par, guante, refuerzo

**E28RM120** ud PAR GUANTES AISLANTES 1000 V.
3.000 ud × 11.51 (11.86 con costes indirectos) = 35.58
Par de guantes aislantes para protección de contacto eléctrico en tensión de hasta 10.000 V, (amortizables en 3 usos). Certificado CE. s/R.D. 773/97 y R.D. 1407/92.

| Código | Ud | Descripción | Rendimiento | Precio | Importe |
|---|---|---|---|---|---|
| P31IM060 | ud | Par guantes aislam. 10.000 V. (material) | 0.333 | 34.55 | 11.51 |
|  |  | Total |  |  | 11.51 |

Claves: guante, aislante, contacto, eléctrico, protección, amortización, tensión, par, círculo

**E28RM070** ud PAR GUANTES USO GENERAL SERRAJE
136.000 ud × 1.53 (1.58 con costes indirectos) = 214.88
Par de guantes de uso general de lona y serraje. Certificado CE. s/R.D. 773/97 y R.D. 1407/92.

| Código | Ud | Descripción | Rendimiento | Precio | Importe |
|---|---|---|---|---|---|
| P31IM030 | ud | Par guantes uso general serraje (material) | 1.000 | 1.53 | 1.53 |
|  |  | Total |  |  | 1.53 |

Claves: lona, par, guante, círculo

**E28RM150** ud PAR GUANTES RESIST. A TEMPER.
34.000 ud × 6.05 (6.23 con costes indirectos) = 211.82
Par de guantes resistentes a altas temperaturas. (amortizable en 2 usos). Certificado CE. s/R.D. 773/97 y R.D. 1407/92.

| Código | Ud | Descripción | Rendimiento | Precio | Importe |
|---|---|---|---|---|---|
| P31IM090 | ud | Par guantes resist.a.tempera. (material) | 0.500 | 12.1 | 6.05 |
|  |  | Total |  |  | 6.05 |

Claves: alto, resistencia, temperatura, amortización, par, guante, círculo

**E28RM050** ud PAR GUANTES DE NEOPRENO
27.000 ud × 2.37 (2.44 con costes indirectos) = 65.88
Par de guantes de neopreno. Certificado CE. s/R.D. 773/97 y R.D. 1407/92.

| Código | Ud | Descripción | Rendimiento | Precio | Importe |
|---|---|---|---|---|---|
| P31IM020 | ud | Par guantes de neopreno (material) | 1.000 | 2.37 | 2.37 |
|  |  | Total |  |  | 2.37 |

Claves: par, círculo, neopreno, guante

**E28RM160** ud MUÑEQUERA PRESIÓN VARIABLE (01/03/2006)
27.000 ud × 2.08 (2.14 con costes indirectos) = 57.78
Muñequera de presión variable (amortizable en 3 usos). Certificado CE. s/R.D. 773/97 y R.D. 1407/92.

| Código | Ud | Descripción | Rendimiento | Precio | Importe |
|---|---|---|---|---|---|
| P31IM100 | ud | Muñequera presión variable (material; 01/03/2006) | 0.333 | 6.24 | 2.08 |
|  |  | Total |  |  | 2.08 |

Claves: amortización, círculo, muñequera, presión

**E28RP070** ud PAR DE BOTAS DE SEGURIDAD (01/03/2006)
12.000 ud × 8.42 (8.67 con costes indirectos) = 104.04
Par de botas de seguridad con plantilla y puntera de acero, (amortizables en 3 usos). Certificado CE. s/R.D. 773/97 y R.D. 1407/92.

| Código | Ud | Descripción | Rendimiento | Precio | Importe |
|---|---|---|---|---|---|
| P31IP025 | ud | Par botas de seguridad (material; 01/03/2006) | 0.333 | 25.29 | 8.42 |
|  |  | Total |  |  | 8.42 |

Claves: amortización, círculo, seguridad, bota, puntera, acero, par

**E28RP080** ud PAR DE BOTAS AISLANTES
12.000 ud × 10.95 (11.28 con costes indirectos) = 135.36
Par de botas aislantes para electricista hasta 5.000 V. de tensión, (amortizables en 3 usos). Certificado CE. s/R.D. 773/97 y R.D. 1407/92.

| Código | Ud | Descripción | Rendimiento | Precio | Importe |
|---|---|---|---|---|---|
| P31IP030 | ud | Par botas aislantes 5.000 V. (material) | 0.333 | 32.88 | 10.95 |
|  |  | Total |  |  | 10.95 |

Claves: círculo, par, aislante, amortización, electricidad, tensión, bota

**E28RP060** ud PAR DE BOTAS DE AGUA DE SEGURIDAD
27.000 ud × 6.24 (6.43 con costes indirectos) = 173.61
Par de botas de seguridad con plantilla y puntera de acero, (amortizables en 3 usos). Certificado CE. s/R.D. 773/97 y R.D. 1407/92.

| Código | Ud | Descripción | Rendimiento | Precio | Importe |
|---|---|---|---|---|---|
| P31IP020 | ud | Par botas de agua de seguridad (material) | 0.333 | 18.73 | 6.24 |
|  |  | Total |  |  | 6.24 |

Claves: agua, acero, puntera, amortización, bota, seguridad, par, círculo

**E28RC070** ud MONO DE TRABAJO POLIESTER-ALGODÓN
34.000 ud × 16.65 (17.15 con costes indirectos) = 583.10
Mono de trabajo de una pieza de poliéster-algodón (amortizable en un uso). Certificado CE. s/R.D. 773/97 y R.D. 1407/92.

| Código | Ud | Descripción | Rendimiento | Precio | Importe |
|---|---|---|---|---|---|
| P31IC098 | ud | Mono de trabajo poliéster-algod. (material) | 1.000 | 16.65 | 16.65 |
|  |  | Total |  |  | 16.65 |

Claves: mono, trabajo, pieza, amortización, círculo

**E28RC090** ud TRAJE IMPERMEABLE
27.000 ud × 8.73 (8.99 con costes indirectos) = 242.73
Traje impermeable de trabajo, 2 piezas de PVC, (amortizable en un uso). Certificado CE. s/R.D. 773/97 y R.D. 1407/92.

| Código | Ud | Descripción | Rendimiento | Precio | Importe |
|---|---|---|---|---|---|
| P31IC100 | ud | Traje impermeable 2 p. PVC (material) | 1.000 | 8.73 | 8.73 |
|  |  | Total |  |  | 8.73 |

Claves: círculo, trabajo, PVC, pieza, traje, amortización, impermeable

**E28RC125** ud PARKA PARA EL FRÍO
27.000 ud × 9.59 (9.88 con costes indirectos) = 266.76
Parka de abrigo para el frío, (amortizable en 3 usos). Certificado CE. s/R.D. 773/97 y R.D. 1407/92.

| Código | Ud | Descripción | Rendimiento | Precio | Importe |
|---|---|---|---|---|---|
| P31IC115 | ud | Parka para frío (material) | 0.333 | 28.8 | 9.59 |
|  |  | Total |  |  | 9.59 |

Claves: frío, amortización, círculo

**E28RC150** ud PETO REFLECTANTE DE SEGURIDAD
6.000 ud × 3.73 (3.84 con costes indirectos) = 23.04
Peto reflectante de seguridad personal en colores amarillo y rojo, (amortizable en 3 usos). Certificado CE. s/R.D. 773/97 y R.D. 1407/92.

| Código | Ud | Descripción | Rendimiento | Precio | Importe |
|---|---|---|---|---|---|
| P31IC140 | ud | Peto reflectante a/r. (material) | 0.333 | 11.2 | 3.73 |
|  |  | Total |  |  | 3.73 |

Claves: rojo, seguridad, reflejo, círculo, amarillo, color, amortización, persona

**E28RSA020** ud ARNÉS AMARRE DORSAL Y TORSAL (01/03/2006)
27.000 ud × 4.33 (4.46 con costes indirectos) = 120.42
Arnés de seguridad con amarre dorsal y torsal fabricado con cinta de nylon de 45 mm. y elementos metálicos de acero inoxidable, amortizable en 5 obras. Certificado CE Norma EN 361. s/R.D. 773/97 y R.D. 1407/92.

| Código | Ud | Descripción | Rendimiento | Precio | Importe |
|---|---|---|---|---|---|
| P31IS020 | ud | Arnés amarre dorsal y torsal (material; 01/03/2006) | 0.200 | 21.64 | 4.33 |
|  |  | Total |  |  | 4.33 |

Claves: inoxidable, metal, norma, acero, círculo, amortización, cinta, seguridad, nylon, fabricación

**E28RC030** ud CINTURÓN PORTAHERRAMIENTAS
27.000 ud × 4.93 (5.08 con costes indirectos) = 137.16
Cinturón portaherramientas, (amortizable en 4 usos). Certificado CE. s/R.D. 773/97 y R.D. 1407/92.

| Código | Ud | Descripción | Rendimiento | Precio | Importe |
|---|---|---|---|---|---|
| P31IC060 | ud | Cinturón portaherramientas (material) | 0.250 | 19.73 | 4.93 |
|  |  | Total |  |  | 4.93 |

Claves: cinturón, círculo, amortización, portaherramienta

## SS6 PROTECCION CONTRA INCENDIOS (22/12/1998)
Importe: 383.52

**E26FEA030** ud EXTINTOR POLVO ABC 6 kg.PR.INC
12.000 ud × 31.03 (31.96 con costes indirectos) = 383.52
Extintor de polvo químico ABC polivalente antibrasa, de eficacia 21A/113B, de 6 kg. de agente extintor, con soporte, manómetro comprobable y manguera con difusor, según Norma UNE, certificado AENOR. Medida la unidad instalada.

| Código | Ud | Descripción | Rendimiento | Precio | Importe |
|---|---|---|---|---|---|
| O01OA060 | h | Peón especializado | 0.073 | 15.2 | 1.11 |
| P23FJ030 | ud | Extintor polvo ABC 6 kg. pr.inc. (material) | 1.000 | 29.92 | 29.92 |
|  |  | Total |  |  | 31.03 |

## SS5 LOCALES Y SERVICIOS DE HIGIENE (22/12/1998)
Importe: 29386.29

**E35BA21** ud ACOMETIDA PROV. ELECTRICIDAD (20/04/1998)
1.000 ud × 232.76 (239.74 con costes indirectos) = 239.74
Acometida provisional de electricidad a caseta de obra, desde el cuadro general formada por manguera flexible de 4x6 mm2. de tensión nominal 750 V., incorporando conductor de tierra color verde y amarillo, fijada sobre apoyos intermedios cada 2,50 m. totalmente instalada.

| Código | Ud | Descripción | Rendimiento | Precio | Importe |
|---|---|---|---|---|---|
| O01OB200 | h | Oficial 1ª electricista | 6.712 | 16.8 | 112.76 |
| P35CE035 | m | Manguera flex. 750 V. 4x6 mm2. (material; 22/12/1998) | 50.000 | 2.4 | 120.00 |
|  |  | Total |  |  | 232.76 |

**E35BA030** ud ACOMETIDA PROV. FONTANERIA (20/04/1998)
1.000 ud × 493.17 (507.97 con costes indirectos) = 507.97
Acometida provisional de fontanería para obra de la red general municipal de agua potable, realizada con tubo de polietileno de 25 mm. de diámetro, de alta densidad y para 10 atmósferas de presión máxima con collarín de toma de fundición, p.p. de piezas especiales de polietileno y tapón roscado, incluso derechos y permisos para la conexión, totalmente terminada y funcionando.

| Código | Ud | Descripción | Rendimiento | Precio | Importe |
|---|---|---|---|---|---|
| P35BA020 | ud | Acometida prov. fonta.a case (material; 22/12/1998) | 1.000 | 493.17 | 493.17 |
|  |  | Total |  |  | 493.17 |

**E35BA040** ud ACOMETIDA PROV. SANEAMIENTO (20/04/1998)
1.000 ud × 931.65 (959.6 con costes indirectos) = 959.60
Acometida provisional de saneamiento de caseta de obra a la red general municipal, formada por: rotura del pavimento con compresor, excavación manual de zanjas de saneamiento en terrenos de consistencia dura, colocación de tubería de hormigón en masa de enchufe de campana, con junta de goma de 20 cm. de diámetro interior, tapado posterior de la acometida y reposición del pavimento con hormigón en masa H-150, sin incluir formación del pozo en el punto de acometida y con p.p. de medios auxiliares.

| Código | Ud | Descripción | Rendimiento | Precio | Importe |
|---|---|---|---|---|---|
| P35BA030 | ud | Acometida prov. sane.a caset (material; 22/12/1998) | 1.000 | 931.65 | 931.65 |
|  |  | Total |  |  | 931.65 |

**E17BB020** m LÍN.REPARTIDORA EMP. 5x25 mm2
420.000 m × 22.62 (23.3 con costes indirectos) = 9786.00
Línea repartidora, formada por cable para obra visto de cobre de 3,5x25 mm2, con aislamiento de 0,6 /1 kV, en montaje visto . Instalación, incluyendo conexionado.

| Código | Ud | Descripción | Rendimiento | Precio | Importe |
|---|---|---|---|---|---|
| O01OB200 | h | Oficial 1ª electricista | 0.168 | 16.8 | 2.82 |
| O01OB210 | h | Oficial 2ª electricista | 0.168 | 16.2 | 2.72 |
| P15GC040 | m | Tubo PVC corrug.forrado M 40/gp7 (material; 01/03/2006) | 1.000 | 0.37 | 0.37 |
| P15AE100 | m | Cond.aisla. RV-k 0,6-1kV 4x25 mm2 Cu (material; 01/03/2006) | 1.500 | 6.14 | 9.21 |
| P01DW90 | ud | Pequeño material | 30.000 | 0.25 | 7.50 |
|  |  | Total |  |  | 22.62 |

**E17BB021** m LÍN.REPARTIDORA EMP. 5x35 mm2
125.000 m × 22.62 (23.3 con costes indirectos) = 2912.50
Línea repartidora, formada por cable para obra visto de cobre de 3,5x25 mm2, con aislamiento de 0,6 /1 kV, en montaje visto . Instalación, incluyendo conexionado.

| Código | Ud | Descripción | Rendimiento | Precio | Importe |
|---|---|---|---|---|---|
| O01OB200 | h | Oficial 1ª electricista | 0.168 | 16.8 | 2.82 |
| O01OB210 | h | Oficial 2ª electricista | 0.168 | 16.2 | 2.72 |
| P15GC040 | m | Tubo PVC corrug.forrado M 40/gp7 | 1.000 | 0.37 | 0.37 |
| P15AE100 | m | Cond.aisla. RV-k 0,6-1kV 4x25 mm2 Cu | 1.500 | 6.14 | 9.21 |
| P01DW90 | ud | Pequeño material | 30.000 | 0.25 | 7.50 |
|  |  | Total |  |  | 22.62 |

**E28BC182** ud IMPLANTACION CASETA ASEO 8,92 M2
1.000 ud × 2421.05 (2493.68 con costes indirectos) = 2493.68
Instalación, estancia durante la duración completa de la obra y desmontaje de caseta prefabricada para aseos en obra de 4,00x2,23x2,63 m. Estructura y cerramiento de chapa galvanizada pintada, con aislamiento de poliestireno expandido. Ventana de 0,84x0,80 m. de aluminio anodizado, corredera, con reja y luna de 6 mm., termo eléctrico de 50 l., dos placas turcas, dos placas de ducha y lavabo de tres grifos, todo de fibra de vidrio con terminación de gel-coat blanco y pintura antideslizante, suelo contrachapado hidrófugo con capa fenolítica antideslizante y resistente al desgaste, puerta madera en turca, cortina en ducha. Tubería de polibutileno aislante y resistente a incrustaciones, hielo y corrosiones, instalación eléctrica mono. 220 V. con automático. Con transporte a 150 km.(ida y vuelta). Entrega y recogida del módulo con camión grúa. Según R.D. 486/97.

| Código | Ud | Descripción | Rendimiento | Precio | Importe |
|---|---|---|---|---|---|
| O01OA070 | h | Peón ordinario | 0.071 | 14.8 | 1.05 |
| P31BC182 | ud | Implantación caseta aseo 8,92 m2 (material) | 1.000 | 2278.49 | 2278.49 |
| P31BC220 | ud | Transp.200km.entr. y rec.1 módulo (material) | 1.000 | 141.51 | 141.51 |
|  |  | Total |  |  | 2421.05 |

**E28BC184** ud IMPLANTACION CASETA VESTUARIO 19,40 M2
1.000 ud × 2773.47 (2856.67 con costes indirectos) = 2856.67
Instalación, estancia durante la duración completa de la obra y desmontaje de caseta prefabricada para vestuario de obra de 7,92x2,45x2,45 m. de 19,40 m2. Estructura y cerramiento de chapa galvanizada pintada, aislamiento de poliestireno expandido autoextinguible, interior con tablero melaminado en color. Cubierta en arco de chapa galvanizada ondulada reforzada con perfil de acero; fibra de vidrio de 60 mm., interior con tablex lacado. Suelo de aglomerado revestido con PVC continuo de 2 mm., y poliestireno de 50 mm. con apoyo en base de chapa galvanizada de sección trapezoidal. Puerta de 0,8x2 m., de chapa galvanizada de 1mm., reforzada y con poliestireno de 20 mm., picaporte y cerradura. Dos ventanas aluminio anodizado corredera, contraventana de acero galvanizado. Instalación eléctrica a 220 V., toma de tierra, automático, 2 fluorescentes de 40 W., enchufes para 1500 W. y punto luz exterior de 60 W. Con transporte a 150 km.(ida y vuelta). Entrega y recogida del módulo con camión grúa. Según R.D. 486/97.

| Código | Ud | Descripción | Rendimiento | Precio | Importe |
|---|---|---|---|---|---|
| O01OA070 | h | Peón ordinario | 0.071 | 14.8 | 1.05 |
| P31BC184 | ud | Implantación caseta vestuario 19,40 m2 (material) | 1.000 | 2630.91 | 2630.91 |
| P31BC220 | ud | Transp.200km.entr. y rec.1 módulo | 1.000 | 141.51 | 141.51 |
|  |  | Total |  |  | 2773.47 |

**E28BC186** ud IMPLANTACION CASETA COMEDOR 11,36 M2
1.000 ud × 2618.52 (2697.08 con costes indirectos) = 2697.08
Instalación, estancia durante la duración completa de la obra y desmontaje de caseta prefabricada para comedor de obra de 4,64x2,45x2,45 m. de 11,36 m2. Estructura de acero galvanizado. Cubierta y cerramiento lateral de chapa galvanizada trapezoidal de 0,6 mm. reforzada con perfiles de acero, interior prelacado. Suelo de aglomerado hidrófugo de 19 mm. puerta de acero de 1mm., de 0,80x2,00 m. pintada con cerradura. Ventana fija de cristal de 6 mm., recercado con perfil de goma. Con transporte a 150 km.(ida y vuelta). Entrega y recogida del módulo con camión grúa. Según R.D. 486/97.

| Código | Ud | Descripción | Rendimiento | Precio | Importe |
|---|---|---|---|---|---|
| O01OA070 | h | Peón ordinario | 0.071 | 14.8 | 1.05 |
| P31BC185 | ud | Implantación caseta almacén 11,36 m2 (material) | 1.000 | 2475.96 | 2475.96 |
| P31BC220 | ud | Transp.200km.entr. y rec.1 módulo | 1.000 | 141.51 | 141.51 |
|  |  | Total |  |  | 2618.52 |

**E28BM080** ud MESA MELAMINA PARA 10 PERSONAS
3.000 ud × 37.66 (38.79 con costes indirectos) = 116.37
Mesa de melamina para comedor de obra con capacidad para 10 personas, (amortizable en 4 usos).

| Código | Ud | Descripción | Rendimiento | Precio | Importe |
|---|---|---|---|---|---|
| O01OA070 | h | Peón ordinario | 0.084 | 14.8 | 1.24 |
| P31BM080 | ud | Mesa melamina para 10 personas (material) | 0.250 | 145.67 | 36.42 |
|  |  | Total |  |  | 37.66 |

Claves: persona, mesa, amortización, comedor, melamina

**E28BM090** ud BANCO MADERA PARA 5 PERSONAS
6.000 ud × 39.53 (40.72 con costes indirectos) = 244.32
Banco de madera con capacidad para 5 personas, (amortizable en 2 usos).

| Código | Ud | Descripción | Rendimiento | Precio | Importe |
|---|---|---|---|---|---|
| O01OA070 | h | Peón ordinario | 0.084 | 14.8 | 1.24 |
| P31BM090 | ud | Banco madera para 5 personas (material) | 0.500 | 76.57 | 38.29 |
|  |  | Total |  |  | 39.53 |

Claves: madero, persona, banco, amortización

**E28BM100** ud DEPÓSITO-CUBO DE BASURAS
3.000 ud × 11.66 (12.01 con costes indirectos) = 36.03
Cubo para recogida de basuras. (amortizable en 2 usos).

| Código | Ud | Descripción | Rendimiento | Precio | Importe |
|---|---|---|---|---|---|
| P31BM100 | ud | Depósito-cubo basuras (material) | 0.500 | 23.31 | 11.66 |
|  |  | Total |  |  | 11.66 |

Claves: basura, amortización

**E28BM110** ud BOTIQUÍN DE URGENCIA
3.000 ud × 70.74 (72.86 con costes indirectos) = 218.58
Botiquín de urgencia para obra fabricado en chapa de acero, pintado al horno con tratamiento anticorrosivo y seigrafía de cruz. Color blanco, con contenidos mínimos obligatorios, colocado.

| Código | Ud | Descripción | Rendimiento | Precio | Importe |
|---|---|---|---|---|---|
| O01OA070 | h | Peón ordinario | 0.084 | 14.8 | 1.24 |
| P31BM110 | ud | Botiquín de urgencias (material) | 1.000 | 21.23 | 21.23 |
| P31BM120 | ud | Reposición de botiquín (material) | 1.000 | 48.27 | 48.27 |
|  |  | Total |  |  | 70.74 |

Claves: obligar, horno, colocación, pintura, contenedor, blanco, cruz, color, acero, fabricación, chapa, botiquín, anticorrosivo

**E28BM120** ud REPOSICIÓN BOTIQUÍN
3.000 ud × 48.27 (49.72 con costes indirectos) = 149.16
Reposición de material de botiquín de urgencia.

| Código | Ud | Descripción | Rendimiento | Precio | Importe |
|---|---|---|---|---|---|
| P31BM120 | ud | Reposición de botiquín | 1.000 | 48.27 | 48.27 |
|  |  | Total |  |  | 48.27 |

Claves: botiquín, material

**E28BM030** ud ESPEJO VESTUARIOS Y ASEOS
3.000 ud × 22.55 (23.23 con costes indirectos) = 69.69
Espejo para vestuarios y aseos, colocado.

| Código | Ud | Descripción | Rendimiento | Precio | Importe |
|---|---|---|---|---|---|
| O01OA070 | h | Peón ordinario | 0.084 | 14.8 | 1.24 |
| P31BM030 | ud | Espejo vestuarios y aseos (material) | 1.000 | 21.31 | 21.31 |
|  |  | Total |  |  | 22.55 |

Claves: espejo, aseo, colocación, vestuario

**E28BM040** ud JABONERA INDUSTRIAL 1 LITRO
3.000 ud × 5.87 (6.05 con costes indirectos) = 18.15
Dosificador de jabón de uso industrial de 1 l. de capacidad, con dosificador de jabón colocada (amortizable en 3 usos).

| Código | Ud | Descripción | Rendimiento | Precio | Importe |
|---|---|---|---|---|---|
| O01OA070 | h | Peón ordinario | 0.084 | 14.8 | 1.24 |
| P31BM040 | ud | Jabonera industrial 1 l. (material) | 0.333 | 13.9 | 4.63 |
|  |  | Total |  |  | 5.87 |

Claves: industrial, jabón, colocación, amortización, jabonera

**E28BM050** ud SECAMANOS ELÉCTRICO
1.000 ud × 30.57 (31.49 con costes indirectos) = 31.49
Secamanos eléctrico por aire, colocado (amortizable en 3 usos).

| Código | Ud | Descripción | Rendimiento | Precio | Importe |
|---|---|---|---|---|---|
| O01OA070 | h | Peón ordinario | 0.084 | 14.8 | 1.24 |
| P31BM050 | ud | Secamanos eléctrico (material) | 0.333 | 88.08 | 29.33 |
|  |  | Total |  |  | 30.57 |

Claves: secamanos, aire, amortización, eléctrico, colocación

**E28BM070** ud TAQUILLA METÁLICA INDIVIDUAL
27.000 ud × 22.25 (22.92 con costes indirectos) = 618.84
Taquilla metálica individual para vestuario de 1,80 m. de altura en acero laminado en frío, con tratamiento antifosfatante y anticorrosivo, con pintura secada al horno, cerradura, balda y tubo percha, lamas de ventilación en puerta, colocada, (amortizable en 3 usos).

| Código | Ud | Descripción | Rendimiento | Precio | Importe |
|---|---|---|---|---|---|
| O01OA070 | h | Peón ordinario | 0.084 | 14.8 | 1.24 |
| P31BM070 | ud | Taquilla metálica individual (material) | 0.333 | 63.09 | 21.01 |
|  |  | Total |  |  | 22.25 |

Claves: taquilla, frío, tubo, anticorrosivo, lámina, percha, metal, colocación, secado, amortización, puerta, horno, lama, acero, cerrajería, individual, fosfatante, pintura, vestuario, ventilación

**E28BM150** ud CONVECTOR ELÉCT. MURAL 1000 W.
5.000 ud × 5.82 (5.99 con costes indirectos) = 29.95
Convector eléctrico mural de 1000 W. instalado. (amortizable en 5 usos).

| Código | Ud | Descripción | Rendimiento | Precio | Importe |
|---|---|---|---|---|---|
| P31BM140 | ud | Radiador eléctrico 1000 W. (material) | 0.200 | 29.12 | 5.82 |
|  |  | Total |  |  | 5.82 |

Claves: amortización, mural, convector, eléctrico

**E28BM010** ud PERCHA PARA DUCHA O ASEO
27.000 ud × 3.7 (3.81 con costes indirectos) = 102.87
Percha para aseos o duchas en aseos de obra, colocada.

| Código | Ud | Descripción | Rendimiento | Precio | Importe |
|---|---|---|---|---|---|
| O01OA070 | h | Peón ordinario | 0.084 | 14.8 | 1.24 |
| P31BM010 | ud | Percha para aseos o duchas (material) | 1.000 | 2.46 | 2.46 |
|  |  | Total |  |  | 3.7 |

Claves: ducha, colocación, percha, aseo

**E28BM020** ud PORTARROLLOS INDUS.C/CERRADUR
3.000 ud × 7.76 (7.99 con costes indirectos) = 23.97
Portarrollos industrial con cerradura de seguridad, colocado, (amortizable en 3 usos).

| Código | Ud | Descripción | Rendimiento | Precio | Importe |
|---|---|---|---|---|---|
| O01OA070 | h | Peón ordinario | 0.084 | 14.8 | 1.24 |
| P31BM020 | ud | Portarrollos indust.c/cerrad. (material) | 0.333 | 19.57 | 6.52 |
|  |  | Total |  |  | 7.76 |

Claves: seguridad, colocación, cerrajería, industrial, amortización, portarrollo

**E35WAX1** ud MANO OBRA CONSERVACIÓN (21/04/1998)
1.000 ud × 2005.08 (2065.23 con costes indirectos) = 2065.23
Costo total de conservación de instalaciones provisionales de obra, limpieza y desinfección de casetas.

| Código | Ud | Descripción | Rendimiento | Precio | Importe |
|---|---|---|---|---|---|
| P35W31 | ud | Costo total conservación inst seg (material; 22/12/1998) | 1.000 | 2005.08 | 2005.08 |
|  |  | Total |  |  | 2005.08 |

**E35WAX2** ud MANO OBRA FORMACIÓN SEGURIDAD (21/04/1998)
1.000 ud × 1342.8 (1383.08 con costes indirectos) = 1383.08
Costo mensual de formación de seguridad y salud en el trabajo, considerando una hora a la semana y realizada por un encargado.

| Código | Ud | Descripción | Rendimiento | Precio | Importe |
|---|---|---|---|---|---|
| P35W32 | ud | Costo total formación seguridad y salud (material; 22/12/1998) | 1.000 | 1342.8 | 1342.80 |
|  |  | Total |  |  | 1342.8 |

**E35WAX3** ud MANO OBRA LIMPIEZA Y DESINFECCIÓN (21/04/1998)
1.000 ud × 1772.16 (1825.32 con costes indirectos) = 1825.32
Costo mensual de limpieza y desinfección de casetas de obra, considerando dos horas a la semana un peón ordinario.

| Código | Ud | Descripción | Rendimiento | Precio | Importe |
|---|---|---|---|---|---|
| P35W33 | ud | Costo total limpieza y desinfección casetas (material; 22/12/1998) | 1.000 | 1772.16 | 1772.16 |
|  |  | Total |  |  | 1772.16 |

## Precios auxiliares

**A03H060** m3 HORMIGÓN H-100 kg/cm2 Tmáx.40
Precio: 53.04
Hormigón de Fck. 100 kg/cm2. con cemento CEM II/B-P 32,5 N, arena de río y árido rodado Tmáx. 40 mm., con hormigonera de 250 l., para vibrar y consistencia plástica.

| Código | Ud | Descripción | Rendimiento | Precio | Importe |
|---|---|---|---|---|---|
| O01OA070 | h | Peón ordinario | 1.468 | 14.8 | 21.73 |
| P01CC020 | t | Cemento CEM II/B-P 32,5 N sacos (material) | 0.195 | 73.82 | 14.39 |
| P01AA030 | t | Arena de río 0/6 mm. (material) | 0.540 | 7.53 | 4.07 |
| P01AG060 | t | Gravilla 20/40 mm. (material) | 1.080 | 7.66 | 8.27 |
| P01AG150 | m3 | Morro 80/200 mm. (material) | 0.330 | 10.81 | 3.57 |
| P02DW050 | m3 | Agua (material; 22/12/1998) | 0.120 | 0.3 | 0.04 |
| M03HH030 | h | Hormigonera 300 l. gasolina (maquinaria; 05/12/2000) | 0.420 | 2.3 | 0.97 |
|  |  | Total |  |  | 53.04 |

**A02A080** m3 MORTERO CEMENTO 1/6 M-40
Precio: 45.4
Mortero de cemento CEM II/B-P 32,5 N y arena de río de dosificación 1/6 (M-40), confeccionado con hormigonera de 250 l., s/RC-97.

| Código | Ud | Descripción | Rendimiento | Precio | Importe |
|---|---|---|---|---|---|
| O01OA070 | h | Peón ordinario | 1.174 | 14.8 | 17.38 |
| P01CC020 | t | Cemento CEM II/B-P 32,5 N sacos | 0.250 | 73.82 | 18.46 |
| P01AA020 | m3 | Arena de río 0/6 mm. (material) | 1.100 | 8.11 | 8.92 |
| P02DW050 | m3 | Agua | 0.255 | 0.3 | 0.08 |
| M03HH020 | h | Hormigonera 200 l. gasolina (maquinaria; 05/12/2000) | 0.293 | 1.9 | 0.56 |
|  |  | Total |  |  | 45.4 |

**A02A050** m3 MORTERO CEMENTO 1/3 M-160
Precio: 59.49
Mortero de cemento CEM II/B-P 32,5 N y arena de río de dosificación 1/3 (M-160), confeccionado con hormigonera de 250 l., s/RC-97.

| Código | Ud | Descripción | Rendimiento | Precio | Importe |
|---|---|---|---|---|---|
| O01OA070 | h | Peón ordinario | 1.247 | 14.8 | 18.46 |
| P01CC020 | t | Cemento CEM II/B-P 32,5 N sacos | 0.440 | 73.82 | 32.48 |
| P01AA020 | m3 | Arena de río 0/6 mm. | 0.975 | 8.11 | 7.91 |
| P02DW050 | m3 | Agua | 0.260 | 0.3 | 0.08 |
| M03HH020 | h | Hormigonera 200 l. gasolina | 0.293 | 1.9 | 0.56 |
|  |  | Total |  |  | 59.49 |

## Recursos

**P31CE210** ud Cuadro de obra 63 A. Modelo 5
Claves: modelo, cuadro

**P31CE010** ud Lámpara portátil mano
Claves: portátil, lámpara, mano

**P16ELB060** ud Emerg.Legrand B65 90 lm. 1 h. IP65
Claves: Legrand, ladrillo
